# Barandilla autoportante modelo Guard trac de Tractel. Certificada según la norma EN 13374-A:2019

- Propiedad del archivo: CONSTRUNARIO
- Formato: FIEBDC-3/2012
- Programa: Construnario Versión 3.51
- Fecha de los precios: 24/10/2023
- Divisa: EUR

**Guardtrac** u Barandilla autoportante modelo Guard trac de Tractel. Certificada según la norma EN 13374-A:2019
Tractel® ofrece barandillas no penetrantes con múltiples ventajas, siendo las principales: No hay riesgo de penetración de agua, ya que no se requieren perforaciones para la instalación. Gracias a nuestro diseño único, la instalación está completamente libre de herramientas. Las barreras están fabricadas en aluminio para facilitar la manipulación durante la instalación. Gracias a nuestro diseño único, no se requiere ninguna herramienta y la simplicidad de los componentes ofrece una instalación fácil y rápida: sólo 1 minuto/metro. El diseño único del soporte que integra un mecanismo de autobloqueo patentado garantiza el bloqueo angular de las barreras. Los conos (parte negra dentro de la ménsula) están diseñados para bloquear la barrera dentro de la ménsula que nadie puede quitar involuntariamente. Gracias a la combinación de ambos, el sistema guard trac™ puede adaptarse a la forma de casi cualquier edificio, área de trabajo, área de construcción o cualquier área a asegurar. El sistema guard trac™ puede instalarse en superficies planas e inclinadas. La inclinación está limitada a 10°. Los soportes se entregan en color óxido, pero también se pueden suministrar en otros colores bajo pedido. Las barreras se suministran en un acabado de aluminio natural, pero también están disponibles en otros colores bajo pedido.
