# Adhesivo base cianoacrilato de pegado fuerte e instantáneo ThreeBond 1786 de Quimilock

- Propiedad del archivo: CONSTRUNARIO
- Formato: FIEBDC-3/2012
- Programa: Construnario Versión 3.51
- Fecha de los precios: 24/10/2023
- Divisa: EUR

**THREEBOND1786** u Adhesivo base cianoacrilato de pegado fuerte e instantáneo ThreeBond 1786 de Quimilock
ThreeBond 1786 es un adhesivo de cianoacrilato monocomponente sin solventes. Polimeriza al instante después del ensamblaje a temperatura ambiente. Es suficiente una pequeña cantidad para obtener una resistencia muy fuerte al cizallamiento en casi todo tipo de materiales.
