# Junta líquida monocomponente ThreeBond 1102 de Quimilock

- Propiedad del archivo: CONSTRUNARIO
- Formato: FIEBDC-3/2012
- Programa: Construnario Versión 3.51
- Fecha de los precios: 24/10/2023
- Divisa: EUR

**ThreeBond1102** l Junta líquida monocomponente ThreeBond 1102 de Quimilock
ThreeBond 1102 es una junta líquida monocomponente. Ofrece excelentes propiedades de sellado y de resistencia térmica y química. Se aplica en forma de líquido a temperatura ambiente y crea una junta elástica casi instantánea.
