# Tuerca lisa de bronce con rosca trapecial de Rafael Lapeyra. Tr: 12x3. D:26 h:24

- Propiedad del archivo: CONSTRUNARIO
- Formato: FIEBDC-3/2012
- Programa: Construnario Versión 3.51
- Fecha de los precios: 24/10/2023
- Divisa: EUR

| Código | Ud | Descripción |
|---|---|---|
| TUERLIS | u | Tuerca lisa de bronce con rosca trapecial de Rafael Lapeyra. Tr: 12x3. D:26 h:24 |
