# Compactadora automática Valpak de Reciclajes Logísticos

- Propiedad del archivo: CONSTRUNARIO
- Formato: FIEBDC-3/2012
- Programa: Construnario Versión 3.51
- Fecha de los precios: 24/10/2023
- Divisa: EUR

**Valpak** u Compactadora automática Valpak de Reciclajes Logísticos
La Valpak no necesita apenas formación para usarla (todo el mundo sabe encestar cajas). Es muy cómoda de usar (no es necesario plegar las cajas), ahorras tiempo de manipulación (ni plegar cajas ni atar balas) y además es muy rápida. Está preparada para el trabajo en interiores mediante humidificación del residuo. Extremadamente útil como compactadora principal para pequeños y medios tonelajes (hasta 60 toneladas/mes de cartón) la Valpak posee un alto índice de venta gracias sobre todo al ahorro de costes que se produce a partir de su primer día de uso. Además está preparada para sustituir a prensas continuas semiautomáticas gracias a su capacidad de conexión con cintas de alimentación automáticas u otros sistemas como aspiración por aire. Los principales materiales que se pueden tratar en la Valpak son cartón, cajas de cartón, plástico film, cajas de madera de fruta, sacos y muchos más materiales. Las principales características de la Valpak son: Es poco voluminosa y muy silenciosa. Apta para entornos urbanos. Sólo 56dBa de sonoridad (menos que muchos electrodomésticos). Pantalla lcd exterior para su programación. No es necesaria ninguna manipulación del cartón: puede echar las cajas sin plegar. Es autónoma. Se pone en marcha desde stand-by cuando se echa cartón. Carga continua: la máquina funciona sin parar, sin ciclos de prensado. Almacenamiento higiénico: el residuo se almacena en bolsas que impiden derrames de líquidos. Más de 1.4 metros cúbicos de volumen en cada bolsa. Gran potencia: motor de 4kw silencioso con bomba silenciosa Cabeza con movimiento rotacional sobre si misma y circular. Gran capacidad de carga: hasta 1.4 metros cúbicos en cada bolsa, o lo que es lo mismo, hasta 500 Kg de cartón (depende del tipo y la programación). Existe también la versión inoxidable.
