# Protector de sobretensión transitoria 30kA y permanente 400Vac COMBI 4 PT30 de Toscano

- Propiedad del archivo: CONSTRUNARIO
- Formato: FIEBDC-3/2012
- Programa: Construnario Versión 3.51
- Fecha de los precios: 24/10/2023
- Divisa: EUR

**COMBI4PT30** u Protector de sobretensión transitoria 30kA y permanente 400Vac COMBI 4 PT30 de Toscano
Protector de sobretensión transitoria 30kA y permanente 400Vac.
