# Hidrante enterrado una salida HIGHFLOW 1x100 de Todo Extintor

- Propiedad del archivo: CONSTRUNARIO
- Formato: FIEBDC-3/2012
- Programa: Construnario Versión 3.51
- Fecha de los precios: 24/10/2023
- Divisa: EUR

**HIGHFLOW1x100** u Hidrante enterrado una salida HIGHFLOW 1x100 de Todo Extintor
MODELO HIGHFLOW1X100 Altura Total 345 mm Diámetro Nominal DN100 Tipo de conexión Vertical Presión nominal 16 Bar Nº de bocas de salida: 1 de 100mm Brida de conexión: EN 1092 (Brida DIN PN16) de 4" Racores: UNE 23400 Sistema de Rotura: NO Sistema de Drenaje: NO Tiempo de Drenaje (min/m): N/A Volumen de agua retenida (ml): N/A Par máximo de maniobra (MOT) Nm: 130 Par mínimo de resistencia (mST) Nm: 260 Factor Kv de flujo 1 salida de 100mm: 185 Nº de vueltas muertas: 1 Nº de vueltas totales: 12 Obturador reemplazable in situ: SI Uso Exclusivo contra incendios/Bomberos: SI Normativa aplicable UNE-EN 14339 Producto conforme a marcado CE SI Entidad notificada Bureau Veritas
