# Hidrante de columna seca 3'' HIGHFLOW3 de Todo Extintor

- Propiedad del archivo: CONSTRUNARIO
- Formato: FIEBDC-3/2012
- Programa: Construnario Versión 3.51
- Fecha de los precios: 24/10/2023
- Divisa: EUR

**HIGHFLOW3** u Hidrante de columna seca 3'' HIGHFLOW3 de Todo Extintor
MODELO HIGHFLOW3 Altura Total 875 mm Diametro Nominal DN80 Tipo de conexión Vertical Presion nominal 16 Bar Nº de bocas de salida: 1 de 70mm + 2 de 45mm Brida de conexión: EN 1092 (Brida DIN PN16) de 3" Racores: UNE 23400 Sistema de Rotura: SI Sistema de Drenaje: SI Tiempo de Drenaje (min/m): 9,9 Volumen de agua retenida (ml): 80 Par maximo de maniobra (MOT) Nm: 125 Par minimo de resistencia (mST) Nm: 250 Factor Kv de flujo 1 salida de 70mm: 110 Factor Kv de flujo 1 salida de 45mm: 45 Factor Kv de flujo 1 salida de 45mm: 45 Nº de vueltas muertas: 2 Nº de vueltas totales: 11 Obturador reemplazable in situ: SI Uso Exclusivo contra incendios/Bomberos: SI Normativa aplicable UNE-EN 14383 Producto conforme a marcado CE SI Entidad notificada Bureau Veritas
