# Termostato digital analógico para suelo radiante Moderato RD de Sonder

- Propiedad del archivo: CONSTRUNARIO
- Formato: FIEBDC-3/2012
- Programa: Construnario Versión 3.51
- Fecha de los precios: 25/10/2023
- Divisa: EUR

**MODERATORD** u Termostato digital analógico para suelo radiante Moderato RD de Sonder
Termostato digital analógico para suelo radiante con doble sensor para ambiente y suelo
