# Presostato de alta presión, 25 a 150 bar, B12GN de Soder. Control y regulación de todos los fluidos y gases no explosivos

- Propiedad del archivo: CONSTRUNARIO
- Formato: FIEBDC-3/2012
- Programa: Construnario Versión 3.51
- Fecha de los precios: 25/10/2023
- Divisa: EUR

**B12GN** u Presostato de alta presión, 25 a 150 bar, B12GN de Soder. Control y regulación de todos los fluidos y gases no explosivos
Elemento sensible con membrana de inox Cumple con la norma CEI EN 60947-5-1 Contactos conmutados 16A Con aumento de presión abre 1-2, cierra 1-4 Tª máx. fluido a controlar: 80°C Tª funcionamiento ambiente: -35 a 60°C Escala: 25 a 150 bar Diferencial: 12 a 40 bar Presión Máx.: 180 bar; Peso: 0,47 Kg. Rosca: G 1/4? macho IP40
