# Purificador de aire modelo UA-HG60E-L de Sharp. Con función de humidificación

- Propiedad del archivo: CONSTRUNARIO
- Formato: FIEBDC-3/2012
- Programa: Construnario Versión 3.51
- Fecha de los precios: 25/10/2023
- Divisa: EUR

**UAHG60EL** u Purificador de aire modelo UA-HG60E-L de Sharp. Con función de humidificación
Tecnología de iones Plasmacluster: emite iones positivos y negativos, acaba con bacterias, virus, alérgenos y mohos Gracias a una combinación exclusiva de iones de Plasmacluster y de los filtros HEPA más recientes, los purificadores de aire de Sharp eliminan del aire el 99,97 % de las partículas con un tamaño máximo de tan solo 0,3 micrones Elimina olores y electricidad estática Mejora la hidratación cutánea Purificación eficaz del aire gracias a tres niveles de filtración y circulación perfecta del aire garantizada mediante una salida posterior del aire de 20° Modo de lluvia de iones para una densidad de iones extraalta
