# Deshumidificador de 20 l UD-P20E-W de Sharp

- Propiedad del archivo: CONSTRUNARIO
- Formato: FIEBDC-3/2012
- Programa: Construnario Versión 3.51
- Fecha de los precios: 25/10/2023
- Divisa: EUR

**UDP20EW** u Deshumidificador de 20 l UD-P20E-W de Sharp
Capacidad de 20 L facilidad de uso diseño claro depósito de agua de 3,8 L ruedas función de reinicio automático pantalla de humedad
