# Luminaria de superficie con distribución simétrica de la luz modelo Lentie de Rovasi

- Propiedad del archivo: CONSTRUNARIO
- Formato: FIEBDC-3/2012
- Programa: Construnario Versión 3.51
- Fecha de los precios: 25/10/2023
- Divisa: EUR

**LENTIE** u Luminaria de superficie con distribución simétrica de la luz modelo Lentie de Rovasi
Luminarias de superficie con distribución simétrica de la luz. Apliques de pared con difusión de la luz bilateral. Diseño cilíndrico de 265mm de diámetro. Grado de protección contra el polvo y la humedad: IP65 completo. Grado de protección contra impactos mecánicos nocivos: IK10. Cuerpo robusto de fundición de aluminio con tratamiento anticorrosivo y recubierto con polvo de poliéster. Disponible en distintos colores, RAL personalizado bajo pedido. Control total de la iluminación: alto rendimiento y elevada eficiencia. Reflector de aluminio de alta pureza arenado anodizado. Difusor resistente a los impactos fabricado en policarbonato transparente como estándar, otros acabados bajo pedido. Difusor de vidrio transparente opcional (IK05). Junta de caucho de silicona resistente a la temperatura. Dispositivo anti condensación. Tornillos anti vandálicos en acero inoxidable de 304 como opción. Driver integral incluido. Opcions electrónicas estándares para el control de la iluminación: DALI/DSI. Gestión pasiva de la temperatura: disipación del calor a través del cuerpo de la luminaria en sí mismo. Instalación en pared mediante soporte con dos ojales de fijación. Doble entrada de cablea través del soporte de fijación. Aplicaciones recomendadas: porches, fachadas, patios e instalaciones similares.
