# Cerradura electrónica inteligente modelo XS4 Original de Salto

- Propiedad del archivo: CONSTRUNARIO
- Formato: FIEBDC-3/2012
- Programa: Construnario Versión 3.51
- Fecha de los precios: 25/10/2023
- Divisa: EUR

**XS4Original** u Cerradura electrónica inteligente modelo XS4 Original de Salto
XS4 Original es un avanzado sistema de cerraduras inteligentes con compatibilidad universal que ofrece una tecnología de control de accesos de última generación. Con un diseño elegante, único y fácil de instalar y configurar, la familia XS4 Original integra todas las necesidades de seguridad física a través de cerraduras autónomas e inalámbricas que proporcionan un control de accesos en tiempo real para prácticamente todas las puertas de edificios.
