# Sensor de temperatura de respuesta rápida 5207-0060 de Samson. Uso en tuberías

- Propiedad del archivo: CONSTRUNARIO
- Formato: FIEBDC-3/2012
- Programa: Construnario Versión 3.51
- Fecha de los precios: 25/10/2023
- Divisa: EUR

**52070060** Sensor de temperatura de respuesta rápida 5207-0060 de Samson. Uso en tuberías
Sensor de temperatura de respuesta rápida Longitud de inmersión 52 mm Longitud cable de conexión 2 m 1 resistor (Pt 1000)
