# Módulo policristalino Victron de Sumsol. 115W-12V 1015x668x30mm

- Propiedad del archivo: CONSTRUNARIO
- Formato: FIEBDC-3/2012
- Programa: Construnario Versión 3.51
- Fecha de los precios: 25/10/2023
- Divisa: EUR

**VICTRON** u Módulo policristalino Victron de Sumsol. 115W-12V 1015x668x30mm
Este módulo policristalino 115W-12V de Victron (1015x668x30mm) que forma parte de la series 4a ofrece las siguientes prestaciones: o El coeficiente de baja tensión-temperatura mejora el funcionamiento a altas temperaturas. o Rendimiento excepcional con baja luminosidad y alta sensibilidad a la luz en todo el espectro solar. o Garantía limitada de 25 años en la entrega de potencia y el rendimiento. o Garantía limitada de 5 años en materiales y mano de obra. o La caja de conexiones, sellada, hermética y multifuncional, proporciona altos niveles de seguridad. o Los diodos de derivación de alto rendimiento minimizan las caídas de potencia provocadas por la sombra. o El sistema avanzado de encapsulación EVA (etileno acetato de vinilo, por sus siglas en inglés) con láminas traseras de triple capa cumple con los requisitos más exigentes para su funcionamiento de alta tensión. o Un sólido bastidor de aluminio galvanizado permite instalar los módulos sobre el tejado con distintos sistemas estándar de montaje. o Su vidrio templado de alta transmisión y alta calidad proporciona una dureza y resistencia a los impactos mejorada. o Precableado con sistema de conexión rápida mediante conectores PV-ST01.
