# Cerradura de proximidad 125 Khz modelo KTS de Keya

- Propiedad del archivo: CONSTRUNARIO
- Formato: FIEBDC-3/2012
- Programa: Construnario Versión 3.51
- Fecha de los precios: 26/10/2023
- Divisa: EUR

**KTS_KEY** u Cerradura de proximidad 125 Khz modelo KTS de Keya
Modo Abonado, Multiusuario Mano Derecha, Izquierda
