# Cerradura 4 rulinas derecha de Keya. 0,8 - 1,5 mm

- Propiedad del archivo: CONSTRUNARIO
- Formato: FIEBDC-3/2012
- Programa: Construnario Versión 3.51
- Fecha de los precios: 26/10/2023
- Divisa: EUR

**200004HDX** u Cerradura 4 rulinas derecha de Keya. 0,8 - 1,5 mm
Material Chapa, Fenólico, Melamina Mano Derecha, Izquierda
