# Analizador de redes monofásico Tipo 6M.TA.9.024.1200 de Finder. Capaz de realizar medidas TRMS AC y DC

- Propiedad del archivo: CONSTRUNARIO
- Formato: FIEBDC-3/2012
- Programa: Construnario Versión 3.51
- Fecha de los precios: 03/11/2023
- Divisa: EUR

**6MTAFIN** u Analizador de redes monofásico Tipo 6M.TA.9.024.1200 de Finder. Capaz de realizar medidas TRMS AC y DC
50A – 800 V CA / 1000 V CC Puerto de comunicación Modbus RS485 Valores instantáneos medidos: V (RMS), A (RMS), PF, kW, kVA, kvar, Hz, THD (I), Vpk, Ipk, Cosf Medida de energía bidireccional: kWh Clase de precisión: 0,5 % F.E. Registro de medidas disponibles: MSW primero, LSW primero o cientos Totalmente configurable por interfaz Modbus RS485 Conforme a EN 61010-1/2010 Montaje en carril DIN (con adaptador incluido)
