# Cofret modular para cuadros de distribución, serie ARABBA de Retelec. IP65 montaje en superficie y puerta transparente

- Propiedad del archivo: CONSTRUNARIO
- Formato: FIEBDC-3/2012
- Programa: Construnario Versión 3.51
- Fecha de los precios: 03/11/2023
- Divisa: EUR

**ARABBA** u Cofret modular para cuadros de distribución, serie ARABBA de Retelec. IP65 montaje en superficie y puerta transparente
Fabricadas en ABS aislante autoextinguible Puerta transparente Prueba de hilo incandescente: 6500 Grado de protección IP65 IK08 Color blanco RAL 7032 Aislamiento Clase II Tensión de trabajo: 400VAC Normas IEC60439-3 y EN60947-1 Incluye chásis modular Apertura vertical de la puerta 900
