# Limitador de sobretensiones transitorias Tipo 1 de Retelec

- Propiedad del archivo: CONSTRUNARIO
- Formato: FIEBDC-3/2012
- Programa: Construnario Versión 3.51
- Fecha de los precios: 03/11/2023
- Divisa: EUR

**LIMTIPO1** u Limitador de sobretensiones transitorias Tipo 1 de Retelec
Cartuchos desenchufables y reversibles • Onda de ensayo: 10/350mS • Normativa internacional: IEC/EN 61643-1 • Se emplean cuando existe un riesgo elevado de descarga atmosférica extremadamente fuerte • Se deben coordinar con limitador Tipo 2 • Es necesaria la asociación con un interruptor magnetotérmico tipo EPB125H
