# Aplique con placa LED de pared redondo de exterior modelo 8327 de Fenoplástica

- Propiedad del archivo: CONSTRUNARIO
- Formato: FIEBDC-3/2012
- Programa: Construnario Versión 3.51
- Fecha de los precios: 03/11/2023
- Divisa: EUR

**8327LED** u Aplique con placa LED de pared redondo de exterior modelo 8327 de Fenoplástica
Aplique con placa LED de pared redondo de exterior con una entrada con prensaestopas. Estilo moderno con cuerpo, aro y difusor de policarbonato. Gracias a la tecnología LED alto rendimiento con un consumo de energía mínimo. De fácil montaje, alta calidad y con excelente durabilidad. Ideal para escaleras, entradas, porches, balcones
