# Termo eléctrico modelo Bilight de Tesy. 80l

- Propiedad del archivo: CONSTRUNARIO
- Formato: FIEBDC-3/2012
- Programa: Construnario Versión 3.51
- Fecha de los precios: 03/11/2023
- Divisa: EUR

**BILIGHT** u Termo eléctrico modelo Bilight de Tesy. 80l
Vertical, con regulación de temperatura
