# Panel LED 600x600, 40W UGR inferior a 19 (UGR<19) de Threeline

- Propiedad del archivo: CONSTRUNARIO
- Formato: FIEBDC-3/2012
- Programa: Construnario Versión 3.51
- Fecha de los precios: 06/11/2023
- Divisa: EUR

**NEOPOLIS** u Panel LED 600x600, 40W UGR inferior a 19 (UGR<19) de Threeline
Garantía 2 Alto del embalaje en mm 225 Ancho del embalaje en mm 670 Profundidad del embalaje en mm 945 Peso con embalaje 12 Unidades por embalaje 5 Tensión de entrada 220~ 240 Vac Corriente de entrada 0,18 A Frecuencia de red 50/60Hz Factor potencia >0,95 Clase II Temperatura de trabajo -20°C ~ +40°C Potencia 40W Intensidad luminosa 2035 cd CRI >80 Desviación estándar ajuste de color <3 Número conmutaciones 25000 Certificaciones CE, RoHS Vida útil 50000h (L70B10) Índice UGR <19 Regulable No regulable Material difusor PS Material cuerpo Aluminio Medidas en mm 595 X 595 X 33 Peso 1830 RAL 9003 Alto en mm 33 Ancho en mm 595 Profundidad en mm 595 Grado de protección IP IP20/IP40 Grado de protección contra impactos IK06 Flicker Free Yes Opciones de Regulación 1-10V, DALI, PUSH, CASAMBI Opciones de control Bluetooth, Radiofrecuencia Opciones de Sensor de luminosidad Yes Opción de Kit de Emergencia Yes
