# Ventana de lamas uin2.1. Alta permeabilidad y estanqueidad

- Propiedad del archivo: CONSTRUNARIO
- Formato: FIEBDC-3/2012
- Programa: Construnario Versión 3.51
- Fecha de los precios: 06/11/2023
- Divisa: EUR

**UIN2_1** u Ventana de lamas uin2.1. Alta permeabilidad y estanqueidad.
Alto grado de hermetismo Ventilación natural de escalera cumpliendo con CTE Máxima superficie de ventilación natural: 82% Ventana de aluminio que cuenta con el exclusivo sistema de cierre hermético vertical uin2 consiguiendo una alta permeabilidad y estanqueidad. Este modelo, cuenta con la per?lería más reducida de todos los modelos de la Línea Clima, con predominio de vidrio y con amplia superficie de ventilación natural.
