# Herraje universal para sistemas correderos paralelos y oscilo paralelos Roto patio Alversa de Roto

- Propiedad del archivo: CONSTRUNARIO
- Formato: FIEBDC-3/2012
- Programa: Construnario Versión 3.51
- Fecha de los precios: 06/11/2023
- Divisa: EUR

**ROTOPATIOALVERSA** u Herraje universal para sistemas correderos paralelos y oscilo paralelos Roto patio Alversa de Roto
Herraje universal para sistemas correderos paralelos y oscilo paralelos con el mínimo esfuerzo Sistema de corredera modular: elevada utilización de las mismas piezas en todas las variantes Fabricación sencilla y rápida gracias a grupos constructivos perfectamente compatibles Cierre central universal y manilla estándar para todas las variantes Manejo intuitivo y cómodo, desplazamiento silencioso Seguridad antirrobo hasta RC 2 / RC 2N (también con ventilación reducida)
