# AE90/FEN-EX315. Detector FENWALL ATEX - AE90/FEN-EX315. Detector FENWALL ATEX Aguilera

- Propiedad del archivo: CONSTRUNARIO
- Formato: FIEBDC-3/2012
- Programa: Construnario Versión 3.51
- Fecha de los precios: 14/11/2023
- Divisa: EUR

**AE90FEN-EX315** u AE90/FEN-EX315. Detector FENWALL ATEX - AE90/FEN-EX315. Detector FENWALL ATEX Aguilera
Precio: 906.00
Detector FENWALL ATEX AE90/FEN-EX315 de Aguilera Electrónica.
