# AE90/FEN-IP65232. Detector FENWALL IP65 - AE90/FEN-IP65232. Detector FENWALL IP65 Aguilera

- Propiedad del archivo: CONSTRUNARIO
- Formato: FIEBDC-3/2012
- Programa: Construnario Versión 3.51
- Fecha de los precios: 14/11/2023
- Divisa: EUR

**AE90FEN-IP65232** u AE90/FEN-IP65232. Detector FENWALL IP65 - AE90/FEN-IP65232. Detector FENWALL IP65 Aguilera
Precio: 657.00
Detector FENWALL IP65 de AE90/FEN-IP65232 a AE90/FEN-IP65398 de Aguilera Electrónica.
