# Detector Fenwall 135ºC 275ºF doble rosca, referencia AE90/FEN135D de Aguilera - Detectores Aguilera

- Propiedad del archivo: CONSTRUNARIO
- Formato: FIEBDC-3/2012
- Programa: Construnario Versión 3.51
- Fecha de los precios: 14/11/2023
- Divisa: EUR

**AE90FEN135D** u Detector Fenwall 135ºC 275ºF doble rosca, referencia AE90/FEN135D de Aguilera - Detectores Aguilera
Precio: 631.00
Detector Fenwall 135ºC 275ºF doble rosca, referencia AE90/FEN135D de Aguilera
