# Detector Fenwall 163ºC 325ºF, referencia AE90/FEN163 de Aguilera - Detectores Aguilera

- Propiedad del archivo: CONSTRUNARIO
- Formato: FIEBDC-3/2012
- Programa: Construnario Versión 3.51
- Fecha de los precios: 14/11/2023
- Divisa: EUR

**AE90FEN163** u Detector Fenwall 163ºC 325ºF, referencia AE90/FEN163 de Aguilera - Detectores Aguilera
Precio: 475.00
Detector Fenwall 163ºC 325ºF, referencia AE90/FEN163 de Aguilera
