# AE97/STM - Sonda térmica - Detectores Aguilera

- Propiedad del archivo: CONSTRUNARIO
- Formato: FIEBDC-3/2012
- Programa: Construnario Versión 3.51
- Fecha de los precios: 14/11/2023
- Divisa: EUR

**AE97STM** u AE97/STM - Sonda térmica - Detectores Aguilera
Precio: 132.00
Formado por: Sonda térmica de 3 metros que cierra un contacto a una temperatura seleccionada. Selector de temperatura con escala entre 0 y 300 ºC. Resistencia de 1 K. para evitar el cortocircuito cuando entra en alarma y resistencia final de línea para su conexión a un bucle controlado de una central de detección de incendios. Mecanizada en caja metálica de fijación mural con orificios para salida de sonda y entrada de cables. Medidas 160x110x70 mm. Alimentación: 24 Vcc. Consumo en alarma: 20 mA.
