# Emisor-receptor adicional barrera BO3000, referencia AE/BO3000-ER de Aguilera - Óptico acústicos Aguilera

- Propiedad del archivo: CONSTRUNARIO
- Formato: FIEBDC-3/2012
- Programa: Construnario Versión 3.51
- Fecha de los precios: 14/11/2023
- Divisa: EUR

**AEBO3000_ER** u Emisor-receptor adicional barrera BO3000, referencia AE/BO3000-ER de Aguilera - Óptico acústicos Aguilera
Precio: 1129.00
Emisor-receptor adicional barrera BO3000, referencia AE/BO3000-ER de Aguilera
