# Barrera infrarroja de humos por reflexión (de 10 a 50m), referencia AE/BR50 de Aguilera - AE/BR50. Barrera infrarroja de humos por reflexión (de 10 a 50m) Aguilera

- Propiedad del archivo: CONSTRUNARIO
- Formato: FIEBDC-3/2012
- Programa: Construnario Versión 3.51
- Fecha de los precios: 14/11/2023
- Divisa: EUR

**AEBR50** u Barrera infrarroja de humos por reflexión (de 10 a 50m), referencia AE/BR50 de Aguilera - AE/BR50. Barrera infrarroja de humos por reflexión (de 10 a 50m) Aguilera
Precio: 694.54
Barrera infrarroja de humos por reflexión (de 10 a 50m) de Aguilera Electrónica.
