# AEC-TAI - Tensor acero inoxidable con cuerpo de aluminio - Tensores Aguilera

- Propiedad del archivo: CONSTRUNARIO
- Formato: FIEBDC-3/2012
- Programa: Construnario Versión 3.51
- Fecha de los precios: 14/11/2023
- Divisa: EUR

| Código | Ud | Descripción | Precio |
|---|---|---|---|
| AEC-TAI | u | AEC-TAI - Tensor acero inoxidable con cuerpo de aluminio - Tensores Aguilera | 38.02 |
