# AEC-XLT57. Cable detector tipo XLT L <1.519 m tú pr/al. 57 ºC - AEC-XLT57. Cable detector XLT L <1.519 m tú pr/al. 57 ºC Aguilera

- Propiedad del archivo: CONSTRUNARIO
- Formato: FIEBDC-3/2012
- Programa: Construnario Versión 3.51
- Fecha de los precios: 14/11/2023
- Divisa: EUR

**AEC-XLT57** u AEC-XLT57. Cable detector tipo XLT L <1.519 m tú pr/al. 57 ºC - AEC-XLT57. Cable detector XLT L <1.519 m tú pr/al. 57 ºC Aguilera
Precio: 18.15
Cable detector tipo XLT L <1.519 m t? pr/al. 57 ?C de Aguilera Electrónica.
