# Suplemento para tubo visto, referencia AE/C5-ZA de Aguilera - AE/C5-TV. Detector termovelocimétrico Aguilera

- Propiedad del archivo: CONSTRUNARIO
- Formato: FIEBDC-3/2012
- Programa: Construnario Versión 3.51
- Fecha de los precios: 14/11/2023
- Divisa: EUR

**AEC5-ZA** u Suplemento para tubo visto, referencia AE/C5-ZA de Aguilera - AE/C5-TV. Detector termovelocimétrico Aguilera
Precio: 1.10
Suplemento para tubo visto de Aguilera Electrónica.
