# AECS/CC15 - Cable de conexión 1x2x0,8mm - Cable de conexión 1x2x0,8mm Aguilera

- Propiedad del archivo: CONSTRUNARIO
- Formato: FIEBDC-3/2012
- Programa: Construnario Versión 3.51
- Fecha de los precios: 14/11/2023
- Divisa: EUR

**AECSCC15** u AECS/CC15 - Cable de conexión 1x2x0,8mm - Cable de conexión 1x2x0,8mm Aguilera
Precio: 9.50
Conecta la unidad de procesador con el cable de sensores. Puede utilizarse también para la conexión de tramos del cable de sensores que deben cortarse debido a las características de edificio.
