# AECS/SFIT15C - Cable preconfeccionado con conector - Cable preconfeccionado con conector Aguilera

- Propiedad del archivo: CONSTRUNARIO
- Formato: FIEBDC-3/2012
- Programa: Construnario Versión 3.51
- Fecha de los precios: 14/11/2023
- Divisa: EUR

**AECSSFIT15C** u AECS/SFIT15C - Cable preconfeccionado con conector - Cable preconfeccionado con conector Aguilera
Precio: 200.05
Cable preconfeccionado de sensores con conector, 3 polos y pieza terminal.
