# AE/DT-TMP2DA2. Detector Industrial de temperatura IP65 - AE/DT-TMP2DA2. Detector Industrial de temperatura IP65 Aguilera

- Propiedad del archivo: CONSTRUNARIO
- Formato: FIEBDC-3/2012
- Programa: Construnario Versión 3.51
- Fecha de los precios: 14/11/2023
- Divisa: EUR

**AEDT-TMP2DA2** u AE/DT-TMP2DA2. Detector Industrial de temperatura IP65 - AE/DT-TMP2DA2. Detector Industrial de temperatura IP65 Aguilera
Precio: 347.67
Detector Industrial de temperatura IP65 de Aguilera Electrónica.
