# Detector ind. Tª IP65 D (99-115ºC) S1M, referencia AE/DT-TMP2DDS1M de Aguilera - Detectores Aguilera

- Propiedad del archivo: CONSTRUNARIO
- Formato: FIEBDC-3/2012
- Programa: Construnario Versión 3.51
- Fecha de los precios: 14/11/2023
- Divisa: EUR

**AEDT_TMP2DDS1M** u Detector ind. Tª IP65 D (99-115ºC) S1M, referencia AE/DT-TMP2DDS1M de Aguilera - Detectores Aguilera
Precio: 347.67
Detector ind. Tª IP65 D (99-115ºC) S1M, referencia AE/DT-TMP2DDS1M de Aguilera
