# AE/DTX-TMP2DC. Detector Industrial de temperatura ATEX - AE/DTX-TMP2DC. Detector Industrial de temperatura ATEX Aguilera

- Propiedad del archivo: CONSTRUNARIO
- Formato: FIEBDC-3/2012
- Programa: Construnario Versión 3.51
- Fecha de los precios: 14/11/2023
- Divisa: EUR

**AEDTX-TMP2DC** u AE/DTX-TMP2DC. Detector Industrial de temperatura ATEX - AE/DTX-TMP2DC. Detector Industrial de temperatura ATEX Aguilera
Precio: 553.40
Detector Industrial de temperatura ATEX de Aguilera Electrónica.
