# Detector industrial Tª ATEX C (84-100ºC), referencia AE/DTX-TMP2DC de Aguiera - Detectores Aguilera

- Propiedad del archivo: CONSTRUNARIO
- Formato: FIEBDC-3/2012
- Programa: Construnario Versión 3.51
- Fecha de los precios: 14/11/2023
- Divisa: EUR

**AEDTX_TMP2DC** u Detector industrial Tª ATEX C (84-100ºC), referencia AE/DTX-TMP2DC de Aguiera - Detectores Aguilera
Precio: 553.40
Detector industrial Tª ATEX C (84-100ºC), referencia AE/DTX-TMP2DC de Aguiera
