# Detector térmico EN54/5 antideflagrante, referencia AE/DTX-TMP2DCS1A de Aguilera - Detectores Aguilera

- Propiedad del archivo: CONSTRUNARIO
- Formato: FIEBDC-3/2012
- Programa: Construnario Versión 3.51
- Fecha de los precios: 14/11/2023
- Divisa: EUR

**AEDTX_TMP2DCS1A** u Detector térmico EN54/5 antideflagrante, referencia AE/DTX-TMP2DCS1A de Aguilera - Detectores Aguilera
Precio: 553.40
Detector térmico EN54/5 antideflagrante, referencia AE/DTX-TMP2DCS1A de Aguilera
