# Detector industrial Tª ATEX D (99-115ºC), referencia AE/DTX-TMP2DD de Aguilera - Detectores Aguilera

- Propiedad del archivo: CONSTRUNARIO
- Formato: FIEBDC-3/2012
- Programa: Construnario Versión 3.51
- Fecha de los precios: 14/11/2023
- Divisa: EUR

**AEDTX_TMP2DD** u Detector industrial Tª ATEX D (99-115ºC), referencia AE/DTX-TMP2DD de Aguilera - Detectores Aguilera
Precio: 347.67
Detector industrial Tª ATEX D (99-115ºC), referencia AE/DTX-TMP2DD de Aguilera
