# Detector industrial Tª ATEX 1 1/2" (99-115ºC), referencia AE/DTX-TMP2JD de Aguilera - Detectores Aguilera

- Propiedad del archivo: CONSTRUNARIO
- Formato: FIEBDC-3/2012
- Programa: Construnario Versión 3.51
- Fecha de los precios: 14/11/2023
- Divisa: EUR

**AEDTX_TMP2JD** u Detector industrial Tª ATEX 1 1/2" (99-115ºC), referencia AE/DTX-TMP2JD de Aguilera - Detectores Aguilera
Precio: 385.56
Detector industrial Tª ATEX 1 1/2" (99-115ºC), referencia AE/DTX-TMP2JD de Aguilera
