# Detector industrial TªATEX T D (99-115ºC) S2A, referencia AE/DTX-TMP2TDS2A de Aguilera - Detectores Aguilera

- Propiedad del archivo: CONSTRUNARIO
- Formato: FIEBDC-3/2012
- Programa: Construnario Versión 3.51
- Fecha de los precios: 14/11/2023
- Divisa: EUR

**AEDTX_TMP2TDS2A** u Detector industrial TªATEX T D (99-115ºC) S2A, referencia AE/DTX-TMP2TDS2A de Aguilera - Detectores Aguilera
Precio: 415.80
Detector industrial TªATEX T D (99-115ºC) S2A, referencia AE/DTX-TMP2TDS2A de Aguilera
