# Detector de llama IR2, intrínsicamente seguro, referencia AE/FL-IR2IS de Aguilera - Detectores Aguilera

- Propiedad del archivo: CONSTRUNARIO
- Formato: FIEBDC-3/2012
- Programa: Construnario Versión 3.51
- Fecha de los precios: 14/11/2023
- Divisa: EUR

**AEFL_IR2IS** u Detector de llama IR2, intrínsicamente seguro, referencia AE/FL-IR2IS de Aguilera - Detectores Aguilera
Precio: 2880.00
Detector de llama IR2, intrínsicamente seguro, referencia AE/FL-IR2IS de Aguilera
