# AE/GI-ES414. Tarjeta expansión con 4 salidas relé - AE/GI-ES414. Tarjeta expansión con 4 salidas relé Aguilera

- Propiedad del archivo: CONSTRUNARIO
- Formato: FIEBDC-3/2012
- Programa: Construnario Versión 3.51
- Fecha de los precios: 14/11/2023
- Divisa: EUR

**AEGI-ES414** u AE/GI-ES414. Tarjeta expansión con 4 salidas relé - AE/GI-ES414. Tarjeta expansión con 4 salidas relé Aguilera
Precio: 107.00
Tarjeta de ampliación con 4 salidas de relé de Aguilera Electrónica.
