# AE/GI-SE138KM. Detector ATEX 4-20mA con salida relé (metano-pellistor) - AE/GI-SE138KM. Detector ATEX 4-20mA con salida relé (metano-pellistor) Aguilera

- Propiedad del archivo: CONSTRUNARIO
- Formato: FIEBDC-3/2012
- Programa: Construnario Versión 3.51
- Fecha de los precios: 14/11/2023
- Divisa: EUR

**AEGI-SE138KM** u AE/GI-SE138KM. Detector ATEX 4-20mA con salida relé (metano-pellistor) - AE/GI-SE138KM. Detector ATEX 4-20mA con salida relé (metano-pellistor) Aguilera
Precio: 635.00
Detector ATEX 4-20mA con salida relé? (oxígeno-electroquímico) de Aguilera Electrónica.
