# Detector autónomo gas R407a semiconductor tipo H, referencia AE/GI-SE237SF3H de Aguilera - Detectores autónomos Aguilera

- Propiedad del archivo: CONSTRUNARIO
- Formato: FIEBDC-3/2012
- Programa: Construnario Versión 3.51
- Fecha de los precios: 14/11/2023
- Divisa: EUR

**AEGI-SE237SF3H** u Detector autónomo gas R407a semiconductor tipo H, referencia AE/GI-SE237SF3H de Aguilera - Detectores autónomos Aguilera
Precio: 410.00
Detectores de gas con salida 4-20 m equipados con tres relés de alarma y 1 relé de avería. Programación de 3 niveles de alarma mediante Dip-switch. Disponen de leds en el frontal que indican condición de servicio, alarmas y avería. Válidos para conexión a electroválvulas, equipo de control, módulos máster y módulos de entrada. Dimensiones 238 x 106 x 75 mm. IP65 Alimentación 12 ÷ 24 Vcc Modelos acabados en H sensor resistente a venenos
